# Ertüchtigung SLB 1.1 und 1.2
Angebotsaufforderung (GAEB DA XML 3.2, DA83)
Projekt: MT720...
Währung: EUR
Erstellt mit: GXML Toolbox V3.3 R20220330, ORCA AVA 25.0.4 - Professional Edition 25.00.04, 23.01.2026

## Hinweis
Das Belebungsbecken 1 auf der KA Moers-Gerdt, unterteilt in 1.1 und 1.2, muss bautechnisch saniert werden.
Die vorhandene Maschinentechnik und Belüftungseinrichtung muss daher demontiert und nach Abschluss der bautechnischen Sanierungsarbeiten (nicht Teil dieser Ausschreibung) wieder montiert werden.

Der AN hat für die Demontage- und Montagearbeiten einen Kran vorzuhalten.
Der erlaubte Stellplatz für den Kran ist dem Lageplan zu entnehmen. Besonders ist auf die Auslage des Krans zu achten, um jede Position im Becken zu erreichen. Ggf. können auch andere Hilfsmittel eingesetzt werden um die demontierten Teile innerhalb des Beckens zu bewegen, um diese von einem anderen Ort innerhalb des Beckens mit dem Kran herauszuheben.

Gerüste sowie verfahrbare Bühnen o.ä. Hilfsmittel sind vom AN vorzuhalten und zu kalkulieren.

Eine Treppe für den Einstieg in das Becken wird bauseits zur Verfügung gestellt.

## 01 Maschinentechnische Ausrüstung

### Titel 01 Ertüchtigung Schwachlastbelebung

#### Untertitel 01.01 Allgemeines

##### Untertitel 01.01.1 Egineering, Zeichnungen, IBN

*Hinweis: Baubeschreibung*
Es wird empfohlen, sich vor Ort über den Umfang der
Leistungen zu informieren.

Der AN hat für die Demontage- und Montagearbeiten einen Kran bzw. entsprechende Hebegeräte und geeignete Gerüste/Arbeitsbühnen vorzuhalten. Die Kosten dafür sind vom AN mit in die Positionen einzukalkulieren. Die erlaubten Stellplätze für den Kran und Lagerplatz sind dem Lageplan zu entnehmen. Besonders ist auf die Auslage des Krans zu achten. Eine Durchfahrt der nebenliegende Straße sollte jederzeit gewährleistet sein. Die demontierten Anlagenteile können bis zum Wiedereinbau im nahen Umfeld gelagert werden (s. Markierung im Teillageplan).

Gegen eintretendes Wasser hat der AN während der gesamten Bauzeit eine Pumpe mit C-Schlauch vorzuhalten. Die Beckenhöhe gemessen von der Sohle beträgt ca. 7 m. Im Becken selber sind 8 Entleerungssümpfe verteilt.

Demontage von Armaturen und Rohrleitungen,
einschließlich sämtlicher Unterkonstruktionen,
Abstützungen und Formstücken (Bögen, Reduzierungen,
Flansche).
Gewindebolzen oder Anker sind wandbündig abzutrennen und später neu zu liefern und zu montieren.

Die demontierten Armaturen, Rohrleitungen und andere Anlagenteile sind für die erneute Montage vorzubereiten und sachgemäß an einem vorgegebenen Ort zu lagern.
Die Zwischenlagerung der demontierten Teile darf nur in den vorgesehenen Bereichen geschehen, diese sind dem Lageplan zu entnehmen.

Wenn möglich, dürfen zusammenhängende Elemente gemeinsam demontiert werden. Ein komplettes Zerlegen der maschinentechnischen Ausrüstung ist nicht notwendig!

Schäden bzw. Mängel an den vorhandenen Anlagenteilen sind unverzüglich zu melden und zu dokumentieren.

Die Montagearbeiten sowie die Inbetriebnahme werden in einem gemeinsamen Bauabschnitten ausgeführt.

Die zuvor demontierten Belüftungs- und Umwelzeinrichtungen sowie jegliche Leitungen müssen im zweiten Bauabschnitt wieder montiert werden.
(siehe Ausführungszeichnung)

Die Maschinentechnischen Leistungen sind in zwei Bauabschnitten zu erbringen.
Die Einhaltung der Termine (siehe auch BZP) wird Bestandteil des Vertragsverhältnisses:

1. Demontage: 20.04. - 11.05.2026
2. Montage und Inbetriebnahme: 28.09. -  30.10.2026

Zwischen der Demontage und der Montage ist ein Arbeiten an der maschinentechnischen Ausrüstung im Becken nicht möglich, da der Beton des Beckens saniert wird.
Details der Bauabschnitte sind dem Bauzeitenplan zu entnehmen.

Des Weiteren ist besondere Vorsicht an der Sauerstoffanlage geboten, diese befindet sich in unmittelbarer Nähe des Beckens.

Der LINEG sind täglich die Bautagesberichte zur Kontrolle und Unterschrift vorzulegen.

*Hinweis: Absturzsicherung*
Absturzsicherungen sind vorzuhalten und bei Arbeiten die ein Tragen vorschreiben einzusetzen!

**01.01.1.010 Inbetriebnahme**
Inbetriebnahme der maschinentechnischen Ausrüstung

Kontrolle der Dichtigkeit und des Blasenbildes.

inkl. An- und Abfahrten.

Der Termin wird mit dem AG abgestimmt.
Menge: 1,000 Psch

##### Untertitel 01.01.2 Baustellenausrüstung

**01.01.2.010 Sumpfabdeckungen / Stahlplatten**
Für die Bauabschnitte Demontage u. Montage sind Stahlplatten als Überquerungshilfen vorzuhalten, um eine sichere Überfahrung der acht Entwässerungssümpfe zu gewährleisten.

Sumpfabmessungen: ca. 4,3 x 1 x 0,3 m (LxBxH)

s. Installationsplan Schwachlastbelebung Becken 1 Draufsicht u. Schnitt

leifern und vorhalten
Menge: 1,000 Psch

#### Untertitel 01.02 Demontage

##### Untertitel 01.02.1 Belüftungseinrichtung

*Hinweis: Membrantellerbelüfter*
Die verbauten Membrantellerbelüfter werden ausserhalb des Beckens vom Kläranlagenpersonal demontiert, weshalb die Demontage möglichst mit den Belüftungsgittern beginnen muss.

**01.02.1.010 Kondensatablasseinrichtung DN 25, V4A**
Kondensatablasseinrichtung DN 25, Werkstoff 1.4571

Demontieren und für die Wiedermontage vorbereiten.

Dübel o. Anker Wand- u. Bodenbündig abtrennen und fachgerecht entsorgen.

s. Installationsplan Schnitt A-A, B-B (Detail "R" u."S")

s. AKZ: BS01BH05
Menge: 2,000 Stk

*Hinweis: Fallleitungen in den Becken 1.1 und 1.2*
Die Fallleitungen in den einzelnen Becken beginnen jeweils mit einem Sattelstutzen auf den zugehörigen Transportleitungen DN 300 und enden mit einem Sattelstutzen an der jeweiligen Querverteilerleitung der Belüftungsgitter. In den Fallleitungen sind die zur Absperrung der Luftzufuhr in den einzelnen Belüftungsgittern erforderlichen Armaturen eingebaut.

Die Demontage der Fallleitungen beginnt mit den Absperrarmaturen und dazugehörigen Antrieben.

**01.02.1.020 Fallleitungen Becken 1.1**
Die Fallleitungen bestehen im einzelnen aus:

- Absperrklappe DN 200, PN 10, mit Stellantrieb
 2 Stk. (wird ersetzt)
 Die Absperrklappe mit Stellantrieb bleibt Eigentum der  LINEG
 demontieren und dem Kläranlagenbetrieb bereitstellen

- Rohr DN 200 (219,1 x 2,6), V4A
 Länge ca. 28 m

- Rohrbogen 90°, DN 200, Werkstoff 1.4571, Bauart 3
 5 Stk.

- Rohrbogen 45°, DN 200, Werkstoff 1.4571, Bauart 3
 4 Stk.

- Flanschverbindung, Losflansch DN 200, PN 10
 10 Stk.

Demontieren und für die Wiedermontage vorbereiten.

Dübel o. Anker Wand- u. Bodenbündig abtrennen und fachgerecht entsorgen.

s. AKZ:
BS12LD02 / BS12LD03
Menge: 2,000 Stk

**01.02.1.030 Fallleitungen Becken 1.2**
Die Fallleitungen bestehen im einzelnen aus:

- Absperrklappe DN 200, PN 10, mit Stellantrieb
 2 Stk. (wird ersetzt)
 Die Absperrklappe mit Stellantrieb bleibt Eigentum der  LINEG
 demontieren und dem Kläranlagenbetrieb bereitstellen

- Rohr DN 200 (219,1 x 2,6), V4A
 Länge ca. 28 m

- Rohrbogen 90°, DN 200, Werkstoff 1.4571, Bauart 3
 5 Stk.

- Rohrbogen 45°, DN 200, Werkstoff 1.4571, Bauart 3
 4 Stk.

- Flanschverbindung, Losflansch DN 200, PN 10
 10 Stk.

Demontieren und für die Wiedermontage vorbereiten.

Dübel o. Anker Wand- u. Bodenbündig abtrennen und fachgerecht entsorgen.

s. AKZ:
BS12LD04 / BS12LD05
Menge: 2,000 Stk

*Hinweis: Belüftungsgitter Becken 1.1 und 1.2*
Die Belüftung in den Becken 1.1 und 1.2 erfolgt jeweils über vier Belüftungsgitter. Sie bestehen aus der Querverteilerleitung, Druckausgleichsleitung, den Verteilerleitungen sowie den entsprechenden Membrantellerbelüftern.

Das Entfernen von Sand bzw. reinigen innerhalb der Rohre ist in die folgenden Positionen mit einzukalkulieren, da mit Sandrückständen zu rechnen ist.

**01.02.1.040 Querverteilerleitungen in den Belüftungsgittern**
Bestehend aus:

- 1x Rohrleitung DN 200, Werkstoff 1.4571, L= ca. 12,60 m

- 24x Sattelstutzen DN 65, Werkstoff 1.4571, aufgeschweißt in einem Achsabstand von 525 mm auf die Querverteilerleitung

Demontieren und für die Wiedermontage vorbereiten.

Dübel o. Anker Wand- u. Bodenbündig abtrennen und fachgerecht entsorgen.

s. AKZ:
BS11LD06 / BS11LD08 / BS11LD07 / BS11LD09
BS12LD09 / BS12LD08 / BS12LD06 / BS12LD07
Menge: 8,000 Stk

**01.02.1.050 Druckausgleichsleitungen in den Belüftungsgittern**
Bestehend aus:

- 1x Rohrleitung DN 65, Werkstoff 1.4571, L= ca. 12,60 m

- 24x Sattelstutzen DN 80, Werkstoff 1.4571, aufgeschweißt in einem Achsabstand von 525 mm auf die Druckausgleichsleitung

Demontieren und für die Wiedermontage vorbereiten.

Dübel o. Anker Wand- u. Bodenbündig abtrennen und fachgerecht entsorgen.

s. AKZ:
BS11LD12 / BS11LD10 / BS11LD11 / BS11LD13
BS12LD13 / BS12LD12 / BS12LD11 / BS12LD10
Menge: 8,000 Stk

**01.02.1.060 Verteilerleitungen in den Belüftungsgittern**
Bestehend aus:

- Verteilerleitungen DN 65, Werkstoff 1.4571, L= ca. 4 m, mit jeweils 7 Bohrungen passend zum Belüftertypen, Achsabstand der Bohrungen 525 mm

Demontieren und für die Wiedermontage vorbereiten.

Dübel o. Anker Wand- u. Bodenbündig abtrennen und fachgerecht entsorgen.

s. AKZ: 96x BS11LD14 / 96x BS12LD14
Menge: 192,000 Stk

*Hinweis: Entwässerungsleitungen der Belüftungsgitter*
Die Entwässerungsleitungen beginnen jeweils mit dem Anschluss mittels Sattelstutzen, Rohrstutzen und Kappe an die Querverteilerleitung der jeweiligen Belüftungsgitter und werden an der Beckensohle entlanggeführt, anschließend enden sie oberhalb des Wasserspiegels in Bereichen der Brücken auf der Schwachlastbelebung.

Das Entfernen von Sand bzw. reinigen innerhalb der Rohre ist in die folgenden Positionen mit einzukalkulieren, da mit Sandrückständen zu rechnen ist.

**01.02.1.070 Entwässerungsleitung 1, DN 40**
Bestehend aus:

- ca. 22 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Demontieren und für die Wiedermontage vorbereiten.

Dübel o. Anker Wand- u. Bodenbündig abtrennen und fachgerecht entsorgen.
Menge: 1,000 Stk

**01.02.1.080 Entwässerungsleitung 2, DN 40**
Bestehend aus:

- ca. 22 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Demontieren und für die Wiedermontage vorbereiten.

Dübel o. Anker Wand- u. Bodenbündig abtrennen und fachgerecht entsorgen.
Menge: 1,000 Stk

**01.02.1.090 Entwässerungsleitung 3, DN 40**
Bestehend aus:

- ca. 14,50 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Demontieren und für die Wiedermontage vorbereiten.

Dübel o. Anker Wand- u. Bodenbündig abtrennen und fachgerecht entsorgen.
Menge: 1,000 Stk

**01.02.1.100 Entwässerungsleitung 4, DN 40**
Bestehend aus:

- ca. 14,50 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Demontieren und für die Wiedermontage vorbereiten.

Dübel o. Anker Wand- u. Bodenbündig abtrennen und fachgerecht entsorgen.
Menge: 1,000 Stk

**01.02.1.110 Entwässerungsleitung 5, DN 40**
Bestehend aus:

- ca. 15 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Bögen 45°, DN 40, Werkstoff 1.4571
- 2 Stck. Flanschverbindungen, bestehend aus Losflansch und Bordscheibe, beides Werkstoff 1.4571
- 1 Stck. Absperrkugelhahn DN 40, Werkstoff 1.4571
- Verlängerung der Stange für den Handhebel (ca. 2 m), inkl. der Befestigung an die Brücke

Demontieren und für die Wiedermontage vorbereiten.

Dübel o. Anker Wand- u. Bodenbündig abtrennen und fachgerecht entsorgen.
Menge: 1,000 Stk

**01.02.1.120 Entwässerungsleitung 6, DN 40**
Bestehend aus:

- ca. 22,50 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Bögen 45°, DN 40, Werkstoff 1.4571
- 2 Stck. Flanschverbindungen, bestehend aus Losflansch und Bordscheibe, beides Werkstoff 1.4571
- 1 Stck. Absperrkugelhahn DN 40, Werkstoff 1.4571
- Verlängerung der Stange für den Handhebel (ca. 2 m), inkl. der Befestigung an die Brücke

Demontieren und für die Wiedermontage vorbereiten.

Dübel o. Anker Wand- u. Bodenbündig abtrennen und fachgerecht entsorgen.
Menge: 1,000 Stk

**01.02.1.130 Entwässerungsleitung 7, DN 40**
Bestehend aus:

- ca. 22,50 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Demontieren und für die Wiedermontage vorbereiten.

Dübel o. Anker Wand- u. Bodenbündig abtrennen und fachgerecht entsorgen.
Menge: 1,000 Stk

**01.02.1.140 Entwässerungsleitung 8, DN 40**
Bestehend aus:

- ca. 15 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Demontieren und für die Wiedermontage vorbereiten.

Dübel o. Anker Wand- u. Bodenbündig abtrennen und fachgerecht entsorgen.
Menge: 1,000 Stk

##### Untertitel 01.02.2 Umwälzeinrichtung

**01.02.2.010 Tauchmotorrührwerk**
Die Position und Ausrichtung der Rührwerke ist vor der Demontage zu vermessen u. zu dokumentieren, um diese bei der Montage wieder in die ursprünglichen Positionen montieren zu können.

Demontieren und für die Wiedermontage vorbereiten.

Dübel o. Anker Wand- u. Bodenbündig abtrennen und fachgerecht entsorgen.
Menge: 4,000 Stk

**01.02.2.020 Einbaugarnitur**
Führungsvorrichtung bzw. Einbaugarnitur für vorbeschriebenes Tauchmotorrührwerk, aus Werkstoff 1.4571 bestehend aus:

- Führungsrohr (Vierkant) ca. 0,1 x 0,1 x 6,8 m mit zusätzlichen Abstrebungen gleichen Querschnittes und Auflager

Demontieren und für die Wiedermontage vorbereiten.

Dübel o. Anker Wand- u. Bodenbündig abtrennen und fachgerecht entsorgen.
Menge: 4,000 Stk

##### Untertitel 01.02.3 Sonstiges

**01.02.3.010 Einstiegshilfen**
Geländer als Einstiegshilfen in die Becken, V4A.
(s. Fotos)

Demontieren und für die Wiedermontage vorbereiten.
Ein Trennschnitt ist einzukalkulieren.

Dübel o. Anker Wand- u. Bodenbündig abtrennen und fachgerecht entsorgen.
Menge: 12,000 Stk

**01.02.3.020 Geländer am Sumpf**
Jeder Entwässerungssumpf ist mit jeweils 2 Geländern an den Seitenwänden als Überquerungshilfe ausgestattet.

Demontieren und für die Wiedermontage vorbereiten.

Dübel o. Anker Wand- u. Bodenbündig abtrennen und fachgerecht entsorgen.
Menge: 8,000 Stk

**01.02.3.030 Saugleitungen / Beckenentleerung 1.1 und 1.2**
Die Saugleitungen der Beckenentleerung bestehen im einzelnen aus:

- Rohr DN 100 (114,3 x 3,6), V4A
 Länge ca. 8,5 m

- Rohrbogen 90°, DN 100, Werkstoff 1.4571, Bauart 3
 1 Stk.

- Losflansch DN 100, PN 10, V4A
 1 Stk.

Demontieren und fachgerecht entsorgen.

Dübel o. Anker Wand- u. Bodenbündig abtrennen und fachgerecht entsorgen.
Menge: 6,000 Stk

#### Untertitel 01.03 Montage

*Hinweis: Hinweis*
Die zuvor beschriebenen Positionen aus dem Abschnitt "02 Demontage", sollen wie ursprünglich remontiert werden.

Ausgenommen sind die Saugleitungen zur Beckenentleerung, die entsorgt werden sollen.

##### Untertitel 01.03.1 Belüftungseinrichtung

**01.03.1.010 M20 Sechskantmutter A4 mit Klemmteil**
M20 Sechskantmutter aus V4A mit Klemmteil zur Sicherung des Lösens der Flanschverbindungen aufgrund von Temperaturschwankungen.

Bei allen zurvor demontierten Flanschverbindungen über dem Wasserspeiegel
liefern und montieren
Menge: 256,000 Stk

**01.03.1.020 Kondensatablasseinrichtung DN 25, V4A**
Kondensatablasseinrichtung DN 25, Werkstoff 1.4571

Remontieren wie vor der Demontage.

Anker o. Dübel liefern und montieren inkl. Herstellung der Bohrungen im Beton.

s. Installationsplan Schnitt A-A, B-B (Detail "R" u."S")

s. AKZ: BS01BH05
Menge: 2,000 Stk

**01.03.1.030 Fallleitungen Becken 1.1**
Die Fallleitungen bestehen im einzelnen aus:

- Absperrklappe DN 200, PN 10, mit Stellantrieb
 2 Stk. (wird ersetzt)
 Die Absperrklappe mit Stellantrieb bleibt Eigentum der  LINEG
 demontieren und dem Kläranlagenbetrieb bereitstellen

- Rohr DN 200 (219,1 x 2,6), V4A
 Länge ca. 28 m

- Rohrbogen 90°, DN 200, Werkstoff 1.4571, Bauart 3
 5 Stk.

- Rohrbogen 45°, DN 200, Werkstoff 1.4571, Bauart 3
 4 Stk.

- Flanschverbindung, Losflansch DN 200, PN 10
 10 Stk.

Remontieren wie vor der Demontage.

Anker o. Dübel liefern und montieren inkl. Herstellung der Bohrungen im Beton.

s. AKZ:
BS12LD02 / BS12LD03
Menge: 2,000 Stk

**01.03.1.040 Fallleitungen Becken 1.2**
Die Fallleitungen bestehen im einzelnen aus:

- Absperrklappe DN 200, PN 10, mit Stellantrieb
 2 Stk. (wird ersetzt)
 Die Absperrklappe mit Stellantrieb bleibt Eigentum der  LINEG
 demontieren und dem Kläranlagenbetrieb bereitstellen

- Rohr DN 200 (219,1 x 2,6), V4A
 Länge ca. 28 m

- Rohrbogen 90°, DN 200, Werkstoff 1.4571, Bauart 3
 5 Stk.

- Rohrbogen 45°, DN 200, Werkstoff 1.4571, Bauart 3
 4 Stk.

- Flanschverbindung, Losflansch DN 200, PN 10
 10 Stk.

Remontieren wie vor der Demontage.

Anker o. Dübel liefern und montieren inkl. Herstellung der Bohrungen im Beton.

s. AKZ:
BS12LD04 / BS12LD05
Menge: 2,000 Stk

**01.03.1.050 Absperrklappe DN 200 mit elektrischem Stellantrieb**
Weichdichtende Absperrklappe Typ GOLD Lug
zum Anflanschen nach DIN EN 593
DN 200, PN 10
Flanschanschluss nach DIN EN 1092-2
Baulänge DIN EN 558, Reihe 20

Klappenscheibe im Gehäuse zentrisch in wartungsfreien Buchsen dreifach gelagert
in beiden Durchflussrichtungen dicht schließend
Als Endarmatur einsetzbar
Welle formschlüssig mit Klappenscheibe verbunden und voll gekapselt gegenüber dem Medium
Gehäusesitzring (Manschette) sicher im Gehäuse verankert
Vakuumtauglich

Gehäuse aus EN-JS 1030
Klappenscheibe nichtrostender Stahl 1.4408 /
Klappenwelle aus hochfestem, nichtrostendem Stahl 1.4021
Gehäusesitzring aus NBR, austauschbar;
Verbindungsschrauben aus V4A

Korrosionsschutz der Gehäuseteile:
Epoxidharz-Pulverbeschichtung  EKB, Farbton blau, Schichtdicke mind. 150 µm,
nahtlos beschichtet

Betriebsmedium: Gebläseluft bis 90° C
Dichtheitsprüfung nach DIN EN 12266-1, Leckrate A

ERHARD GOLD Absperrklappe zum Anflanschen
oder gleichwertig

gewähltes Fabrikat:

'.....................................................'
gewählter Typ:

'.....................................................'

Elektrischer Stellantrieb:

Elektro-Drehantrieb mit eingebauter Steuerung und mit
Drehstrommotor für Isolierklasse F
mit Motorvollschutz durch drei in die Ständerwicklung eingebaute Thermoschalter
Motoranschluss über interne Steckverbindung
Kurzzeitbetrieb S 2 - 15 min
Verbindung Antrieb - externe Steuerung über Steckverbinder
Mit Handrad für Notbetätigung, das bei Motoranlauf
automatisch ausgekuppelt wird.
Schutzart des gesamten Antriebes: IP 68 nach EN 60529
Temperatureinsatzbereich:  -30 C° bis + 70C° inkl. 24 V Heizung
Armaturenflansch nach ISO 5210
Elektroanschluss für Antriebsmotor und Steuerleitungen
auf Steckereinheit. Für jede Drehrichtung zwei
drehmomentabhängige und zwei wegabhängige
Endlagenschalter, unabhängig voneinander einstellbar,
prellfrei, mit je einem Öffner- und Schließerkontakt.

Ausstattung Antrieb:
angebaute Steuerung, auf Drehantrieb aufsteckbar,
Wendeschütze, mechanisch und elektrisch verriegelt,
Wahlschalter ORT-AUS-Fern
Steuerschalter AUF-HALT-ZU
Eingänge AUF-HALT-ZU
Display, durch Opto-Koppler getrennt (24 V DC),
potentialfreie Meldekontakte AUF-ZU, ORT-FERN
potentialfreie Wechselkontakte für Sammelstörmeldung,
interne Steuerspannungsversorgung,
mit mechanischer Stellungsanzeige

Der Einbau muss horizontal und vertikal erfolgen können.

Korrosionsschutz: Zweischicht-Pulverbeschichtung
  Grundierung, Deckschicht

Netzspannung:  400V, 50 Hz 3-ph AC

Motorleistung: '....................................' kW

Fabrikat:  AUMA oder gleichwertig
TYP:  MATIC oder gleichwertig

inkl. aller erforderlichen Verbindungs-, Befestigungs-
und Montagemittel in 1.4571

liefern und montieren
Menge: 8,000 Stck

**01.03.1.060 Querverteilerleitungen in den Belüftungsgittern**
Bestehend aus:

- 1x Rohrleitung DN 200, Werkstoff 1.4571, L= ca. 12,60 m

- 24x Sattelstutzen DN 65, Werkstoff 1.4571, aufgeschweißt in einem Achsabstand von 525 mm auf die Querverteilerleitung

Remontieren wie vor der Demontage.

Anker o. Dübel liefern und montieren inkl. neuer Flanschdichtungen sowie Herstellung der Bohrungen im Beton

s. AKZ:
BS11LD06 / BS11LD08 / BS11LD07 / BS11LD09
BS12LD09 / BS12LD08 / BS12LD06 / BS12LD07
Menge: 8,000 Stk

**01.03.1.070 Druckausgleichsleitungen in den Belüftungsgittern**
Bestehend aus:

- 1x Rohrleitung DN 65, Werkstoff 1.4571, L= ca. 12,60 m

- 24x Sattelstutzen DN 80, Werkstoff 1.4571, aufgeschweißt in einem Achsabstand von 525 mm auf die Druckausgleichsleitung

Remontieren wie vor der Demontage.

Anker o. Dübel liefern und montieren inkl. neuer Flanschdichtungen sowie Herstellung der Bohrungen im Beton.

s. AKZ:
BS11LD12 / BS11LD10 / BS11LD11 / BS11LD13
BS12LD13 / BS12LD12 / BS12LD11 / BS12LD10
Menge: 8,000 Stk

**01.03.1.080 Verteilerleitungen in den Belüftungsgittern**
Bestehend aus:

- Verteilerleitungen DN 65, Werkstoff 1.4571, L= ca. 4 m, mit jeweils 7 Bohrungen passend zum Belüftertypen, Achsabstand der Bohrungen 525 mm

Remontieren wie vor der Demontage.

Anker o. Dübel liefern und montieren inkl. neuer Flanschdichtungen sowie Herstellung der Bohrungen im Beton.

s. AKZ: 96x BS11LD14 / 96x BS12LD14
Menge: 192,000 Stk

**01.03.1.090 Entwässerungsleitung 1, DN 40**
Bestehend aus:

- ca. 22 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Remontieren wie vor der Demontage.

Anker o. Dübel liefern und montieren inkl. neuer Flanschdichtungen sowie Herstellung der Bohrungen im Beton.
Menge: 1,000 Stk

**01.03.1.100 Entwässerungsleitung 2, DN 40**
Bestehend aus:

- ca. 22 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Remontieren wie vor der Demontage.

Anker o. Dübel liefern und montieren inkl. neuer Flanschdichtungen sowie Herstellung der Bohrungen im Beton.
Menge: 1,000 Stk

**01.03.1.110 Entwässerungsleitung 3, DN 40**
Bestehend aus:

- ca. 14,50 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Remontieren wie vor der Demontage.

Anker o. Dübel liefern und montieren inkl. neuer Flanschdichtungen sowie Herstellung der Bohrungen im Beton.
Menge: 1,000 Stk

**01.03.1.120 Entwässerungsleitung 4, DN 40**
Bestehend aus:

- ca. 14,50 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Remontieren wie vor der Demontage.

Anker o. Dübel liefern und montieren inkl. neuer Flanschdichtungen sowie Herstellung der Bohrungen im Beton.
Menge: 1,000 Stk

**01.03.1.130 Entwässerungsleitung 5, DN 40**
Bestehend aus:

- ca. 15 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Bögen 45°, DN 40, Werkstoff 1.4571
- 2 Stck. Flanschverbindungen, bestehend aus Losflansch und Bordscheibe, beides Werkstoff 1.4571
- 1 Stck. Absperrkugelhahn DN 40, Werkstoff 1.4571
- Verlängerung der Stange für den Handhebel (ca. 2 m), inkl. der Befestigung an die Brücke

Remontieren wie vor der Demontage.

Anker o. Dübel liefern und montieren inkl. neuer Flanschdichtungen sowie Herstellung der Bohrungen im Beton.
Menge: 1,000 Stk

**01.03.1.140 Entwässerungsleitung 6, DN 40**
Bestehend aus:

- ca. 22,50 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Bögen 45°, DN 40, Werkstoff 1.4571
- 2 Stck. Flanschverbindungen, bestehend aus Losflansch und Bordscheibe, beides Werkstoff 1.4571
- 1 Stck. Absperrkugelhahn DN 40, Werkstoff 1.4571
- Verlängerung der Stange für den Handhebel (ca. 2 m), inkl. der Befestigung an die Brücke

Remontieren wie vor der Demontage.

Anker o. Dübel liefern und montieren inkl. neuer Flanschdichtungen sowie Herstellung der Bohrungen im Beton.
Menge: 1,000 Stk

**01.03.1.150 Entwässerungsleitung 7, DN 40**
Bestehend aus:

- ca. 22,50 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Remontieren wie vor der Demontage.

Anker o. Dübel liefern und montieren inkl. neuer Flanschdichtungen sowie Herstellung der Bohrungen im Beton.
Menge: 1,000 Stk

**01.03.1.160 Entwässerungsleitung 8, DN 40**
Bestehend aus:

- ca. 15 lfdm Rohrleitung DN 40, Werkstoff 1.4571
- 1 Stck. Sattelstutzen DN 100 als Kondensatsammler, passend auf Rohr DN 200, Werkstoff 1.4571
- 1 Stck. Sattelstutzen DN 65, passend auf Rohr DN 65, Werkstoff 1.4571
- 1 Stck. Sattelstutzen DN 40, passend auf Rohr DN 100, Werkstoff 1.4571
- 1 Stck. Sattelstutzen DN 40, passend auf Rohr DN 65, Werkstoff 1.4571
- 1 Stck. Sattelstutzen DN 40, passend auf Rohr DN 40, Werkstoff 1.4571
- 1 Stck. Rohrkappe DN 100, Werkstoff 1.4571
- 1 Stck. Rohrkappe DN 65, Werkstoff 1.4571
- 5 Stck. Bögen 90°, DN 40, Werkstoff 1.4571
- 2 Stck. Flanschverbindungen, bestehend aus Losflansch und Bordscheibe, beides Werkstoff 1.4571
- 1 Stck. Absperrkugelhahn DN 40, Werkstoff 1.4571
- Verlängerung der Stange für den Handhebel (ca. 2 m), inkl. der Befestigung an die Brücke

Remontieren wie vor der Demontage.

Anker o. Dübel liefern und montieren inkl. neuer Flanschdichtungen sowie Herstellung der Bohrungen im Beton.
Menge: 1,000 Stk

##### Untertitel 01.03.2 Umwälzeinrichtung

**01.03.2.010 Tauchmotorrührwerk**
Die Position und Ausrichtung der Rührwerke ist vor der Demontage zu vermessen u. zu dokumentieren, um diese bei der Montage wieder in die ursprünglichen Positionen montieren zu können.

Remontieren wie vor der Demontage.

Anker o. Dübel liefern und montieren inkl. Herstellung der Bohrungen im Beton.
Menge: 4,000 Stk

**01.03.2.020 Einbaugarnitur**
Führungsvorrichtung bzw. Einbaugarnitur für vorbeschriebenes Tauchmotorrührwerk, aus Werkstoff 1.4571 bestehend aus:

- Führungsrohr (Vierkant) ca. 0,1 x 0,1 x 6,8 m mit zusätzlichen Abstrebungen gleichen Querschnittes und Auflager

Remontieren wie vor der Demontage.

Anker o. Dübel liefern und montieren inkl. Herstellung der Bohrungen im Beton.
Menge: 4,000 Stk

##### Untertitel 01.03.3 Sonstiges

*Hinweis: Anpassungen*
Geringfügige Anpassungen der demontierten Teile aufgrund evtl. geänderter Abstände/Längen durch den Betonauftrag sind einzukalkulieren. (Schweißarbeiten, Trennarbeiten o.ä.)

**01.03.3.010 Einstiegshilfen**
Geländer als Einstiegshilfen in die Becken, V4A.
(s. Bild: Einstiegshilfen)

Remontieren wie vor der Demontage.

Anker o. Dübel liefern und montieren inkl. Herstellung der Bohrungen im Beton sowie einer Schweißnaht für den Trennschnitt.
Menge: 12,000 Stk

**01.03.3.020 Geländer am Sumpf**
Jeder Entwässerungssumpf ist mit jeweils 2 Geländern an den Seitenwänden als Überquerungshilfe ausgestattet.

Remontieren wie vor der Demontage.

Anker o. Dübel liefern und montieren inkl. Herstellung der Bohrungen im Beton.
Menge: 12,000 Stk

**01.03.3.030 Ausrichten der Belüfterfelder**
Die Belüfterfelder- bzw. Tellerbelüfter-Höhen müssen
mit einer Toleranz von ± 0,5 cm zueinander ausgerichtet
werden.

Die Ausrichtung der Belüfterfelder wird in
Zusammenarbeit mit der Vermessung der LINEG
ausgeführt.
Es ist frühzeitig ein Termin mit der Bauleitung
abzustimmen (ca. 4 Wochen vor Inbetriebnahme).
Menge: 1,000 Psch

**01.03.3.040 Sichtpoller am Sumpf**
Sichtpoller am Sumpf, bestehend aus:
- Rohr DN 80, Werkstoff 1.4571
 1 m Länge, oben mit Klöpperboden verschlossen, stehend  auf Fußplatte geschweißt

- Fußplatte, Werkstoff 1.4571
 200x200x10 mit 4 Bohrungen D=10

Zur besseren Sichtbarkeit des Entleerungssumpfes im trüben Abwasser. Befestigung des Sichtpollers mittels Fußplatte und M10 Anker auf aufbetoniertem Teil des Sumpfes (das Betonieren ist nicht Teil dieser Ausschreibung)

liefern und montieren
Menge: 8,000 Stk
